# Ev. Riegelsberg - KiTa
Angebotsaufforderung (GAEB 90, DA83)
DV-Nummer: 251107
Eröffnung: 18.06.26 23:59
Währung: EUR
Auftraggeber: Evangelische Kirchengemeinde Oberes Köllertal, Am Markt 8, 6

## Holzbauarbeiten
Datum: 22.05.26

*Hinweis*
Auf dem Gelände der evangelischen Kirche,
Buchschacherstraße in Riegelsberg, soll das bestehende
Gemeindehaus durch Umbau und Erweiterung zu einer
5-gruppigen Kita umgebaut werden.
Hierbei wird das bestehende Gemeindehaus durch
teilweise Abbruch, und Erweiterung zur Kita
umgebaut.
Kirche, Kita und Pfarrhaus bilden hierbei ein Ensemble.
Für das Plangebiet existiert der Entwurf für einen
Bebauungsplan "Evangelische Kirchengemeinde
Güchenbach / KITA Riegelsberg", der die
planungsrechtlichen Voraussetzungen schafft für die
geplante
bauliche Nutzung.
Planungsgebiet
Das für den Um- und Anbau der Kindertagesstätte
vorgesehene Grundstück liegt im Gemeindegebiet
von Riegelsberg zwischen Buchschacherstraße und
Kirchstraße und ist Teil des Flurgrundstücks 175/5,
Flur 4 in der Gemarkung Güchenbach.
Derzeit befindet sich auf der Fläche des geplanten
Kita-Anbaus der Garten des Pfarrhauses. Dieser ist
geprägt von baumbestandenen Rasenflächen mit einzelnen
Gehölzzeilen, meist entlang der
Grundstücksgrenzen.
Nordöstlich schließt sich ein privater Parkplatz an,
südwestlich ein Hausgarten. Im Nordwesten steht das
Pfarrhaus. Zusätzlich begrenzt eine Reihe aus drei
Garagen den Pfarrgarten.
Topographie
Das Gelände weist eine Höhendifferenz von bis zu 3,70
Meter auf und fällt von der südöstlich gelegenen
privaten Parkplatzfläche mit einer Anschlusshöhe von
297,74 m.ü.NN. bis auf 294,05 m.ü.NN. an der
Buchschacherstraße im Nordwesten.
Für das geplante Erdgeschossniveau des Kita-Neu- und
Umbaus wird eine Höhe von 296,02 m.ü.NN.
vorgegeben. Es liegt somit nahezu im Mittel des
bestehenden Geländeverlaufes. Der verbleibende
Höhenunterschied von Kita-Gebäude zu Straße bedingt in
der Zuwegung zum Haupteingang Kita eine
Neigung von bis zu 5 % und von bis zu 8,6 % in der
Zufahrt zum Parkplatz.
Das Erdgeschossniveau des Pfarrhauses liegt mit 297,15
m.ü.NN. deutlich über dem der Kita (+1,13m).
Die Freianlage der Kita wird vorranging auf dem
Geschossniveau der Kita angelegt werden, sodass
zwischen Kita-Neubau und Pfarrhaus ein Höhenversprung
von bis zu 90 cm abgefangen werden muss.
Das Erdgeschossniveau der Kirche liegt mit 295,90
m.ü.NN. um 12 cm unter dem der  Kita.
Außenanlagen mit Unterteilung und Erschließung
Für die Umplanung der Außenanlagen wird das gesamte
Grundstück der ev. Kirchengemeinde
betrachtet und entsprechend der Nutzung in 3
Teilbereiche untergliedert:

Nutzung durch die Kita
Gemeinsame Nutzung durch Kita und ev. Kirchengemeinde
Nutzung durch die ev. Kirchengemeinde

Ziel der vorliegenden Entwurfsplanung ist die
Schaffung eines attraktiven kindgerechten Freibereiches
zur neu entstehenden Kita und die Umgestaltung der
weiteren, teils gemeinsam genutzten Freiflächen
zu einer funktionalen und ansprechenden Gesamtanlage.
Erschlossen wird die Kita barrierefrei und
rollstuhlgerecht von der Buchschacherstraße über den
gemeinsamen Vorplatz.
Es werden keine Zufahrten oder Aufstellflächen für die
Feuerwehr im unmittelbaren Umfeld des
Gebäudes vorgehalten. Im Brandfall ist das Kitagebäude
von der Buchschacherstraße für die Feuerwehr
erreichbar.
Die Haupterschließung der Kirche erfolgt über eine
große Treppenanlage im Nordosten von der
Kirchstraße aus. Der barrierefreie Zugang der Kirche
erfolgt über die Außenanlage der
Gemeindehauses an der Rückseite der Kirche über einen
großen Windfang, welcher Kirche und
Gemeindehaus verbindet
Die notwendigen Parkplätze befinden sich seitlich des
Pfarrhauses zum Nachbarn im Südwesten.
Kita
Das geplante eingeschossige Kitagebäude sieht einen
langgestreckten Baukörper in Südwest-Nordost
Richtung vor, der sich hinter Kirche und Pfarrhaus
entlang der Grundstückgrenze erstreckt.
Dieser beginnt im Südosten mit dem Bestandsgebäude des
Gemeindezentrums und wird im Pfarrgarten
Richtung Nordosten durch einen Anbau verlängert.
Lediglich unter dem Bestandsgebäude befindet sich eine
Teilunterkellerung in der die
Wärmeerzeugungsanlage zur Versorgung des
Gemeindehauses, der Kirche und des Pfarrhauses
untergebracht ist. Im Nebenraum der Heizzentrale
befindet sich das Pelletlager, in dem der Brennstoff
der Wärmeerzeuger gelagert wird. Die Versorgung der
umliegenden Gebäude erfolgt über ein nicht
öffentliches Nahwärmenetz, welches im Erdreich verlegt
ist. In der Technikzentrale befindet sich
weiterhin der Hausanschluss der Trinkwasserversorgung
und im vorgelagerten Flur der Hausanschluss
Elektro
Abgebrochen wird der Gebäudeteil des Gemeindezentrums,
welcher Kirche und Pfarrhaus optisch
voneinander trennt.

 Termine / Bauzeit

Beginn Holzbauarbeiten:  Werkplanung 30.
KW 2026
Bauzeit vor Ort:  ca. 10 Wochen nach Freigabe
Werkplanung

Gesamtfertigstellung: 4. Quartal 2027

Baustellenablaufplan:

1. Bauabschnitt Neubau:
  Richten der Holzbaukonstruktion Neubau

2. Bauabschnitt: Bestand und Verbidnungsbau zur Kirche

3. Baubschnitt: Installtionswände stellen ohne Dämmung
und Beplankung

4. Bauabschnitt: Müll- und Geräteschuppen richten,
Installationswände schließen

Seitens des AN ist das führen eines Tagesaktuellen
Bautagebuches in die Position des
Baustellenkoordinators einzukalkulieren.

Die Bautagesberichte sind dem AG mit einem maximalen
Zeitversatz von 2 Arbeitstagen
vorzulegen.

Durch das gemeinsame Bauvorhaben der KiTa und der
Kirchengemeinde sind die Aufmaße zu den
Rechnungen so aufzustellen, dass die Positionen und
Titel gem. Ausschreibung klar zuzuordnen sind.

*Hinweis*
1. Folgende Unterlagen liegen der
Ausschreibung zugrunde:
- Ausführungsplanung Architekt
- Statik samt Positions- und Detailpläne
- Durchbruchsplanung
- Brandschutzkonzept
- Wärmeschutznachweis

2 Beschreibung der örtlichen Verhältnisse

2.1 Lage der Baustelle

Die Baustelle liegt im Bereich der
Buchschacherstraße zwischen Ev. Kirche und
Pfarrhaus

Dem AN wird empfohlen, vor Abgabe des
Angebotes eine Besichtigung der Baustelle
durchzuführen.

2.2 Verkehrsverhältnisse

Verkehrsbeschränkungen sind durch die
StVO geregelt. Die Gebäude sind im
Baustellenbereich mit einem
Bauzaun ein zu zäunen. Innerhalb der vom
Bauzaun umschriebenen Flächen werden
Stellplatz-,Container- und
Materiallagerflächen ausgewiesen.
Außerhalb des Baustellenbereiches stehen
nur eingeschränkt Parkflächen zur
Verfügung.

2.3 freizuhaltende Flächen

Alle Straßen, fußläufige Verbindungen,
Gehsteige, Ein- und Ausgänge, Rettungswege
und
Feuerwehraufstellflächen sind freizuhalten.
Die Nutzbarkeit der Flucht- und
Rettungswege innerhalb und ausserhalb des
Gebäudes ist dauerhaft
sicher zu stellen.

2.4 Anschlussmöglichkeiten an Ver- und
Entsorgungsleitungen

Wasser-, und Stromanschlüsse werden vom
AG zur Verfügung gestellt.
Der Wasseranschluss ist vom AN
herzustellen.

3. Baustelleneinrichtung
Die Flächen für Baustelleneinrichtung sind
direkt an der Baustelle nur in geringem Maße
vorhanden. Material- und Gerätecontainer
können auf einer zugewiesenen Fläche auf
dem Grundstück aufgestellt werden gem.
Baustelleneinrichtungsplan. Container und
Baumaschinen sind gegen Zugriff durch
Unbefugte zu schützen.
Das Grundstück ist mit einem Bauzaun zu
sichern. Dieser ist bei Verlassen der Baustelle
wieder zu verschließen und die Baugrube
damit zu sichern.
Das Abstellen bzw.Parken von
Baustellenfahrzeugen auf dem Gelände ist
nur eingeschränkt möglich. Fahrzeuge im
Straßenraum dürfen die Anwohner nicht
behindern.
Gehweg und Straße im Zufahrtsbereich sind
arbeitstäglich zu reinigen. Speziell im
Zeitraum mit mit starkem LKW Verkehr hat
der AN grobe Verunreinigungen unverzüglich
zu beseitigen.

4. Ausfüllen der Angebote
Alle Positionen im Hauptangebot sind
vollständig mit Preisen zu versehen.
Nebenangebote sind nicht zugelassen. In den
Angebotspreisen müssen alle für die
Herstellung und Montage erforderlichen
Leistungen und Nebenleistungen enthalten
sein.

5. Nachträge
Nachtragsangebote sind mit genauer
Kalkulationsaufschlüsselung einzureichen.
Alle Nachtragspreise sind auf der Grundlage
des Hauptangebotes zu kalkulieren.
Nachunternehemerangebote bzw.
Rechnungen von Zulieferanten sind mit
vorzulegen.

6.  Geräteeinsatz
Es wird darauf hingewiesen, dass der
Auftragnehmer für die Ausführung der
einzelnen Leistungen entsprechend
geeignetes Gerät und Personal einzusetzen
hat. Erforderliche Schutzvorrichtungen gegen
Staubentwicklung sind ebenso wie
Abschrankungen, Warnschilder und sonstige
Sicherungsmaßnahmen, soweit sie im LV
nicht gesondert aufgeführt sind, in die
Angebotspreise einzukalkulieren.

7. Nebenleistungen
Die zur Erfüllung der Leistung erforderlichen
Nebenleistungen, die im LV nicht näher
erläutert bzw. beschreiben werden, wie z.B.
- Ein- und Abrüsten der Baustelle
- Rüst- und Verteilzeiten
- Vorhalten der Baustelleneinrichtung
- Materialtransporte
- Aufwendungen für Prüfungen bzw.
Genehmigungen durch Behörden, Fach-und
Versicherungsverbände sind in die
Einheitspreise einzukalkulieren und werden
nicht gesondert vergütet.
Um das Gebäude wird nach den
Rohbauarbeiten ein Arbeits- und
Schutzgerüst gestellt. Weitere erforderlichen
Montagegerüste im Innenbereich  über einer
Höhe von 2,00m werden bauseits nicht
gestellt. Alle weiteren erforderlichen Gerüste
sowie die evtl. erforderlichen Hilfs- und
Zwischengerüste sind in die Einheitspreise
des Angebotes einzurechnen.

8. Koordination/Ablauf
Der Auftragnehmer darf Arbeiten, welche
andere Leistungen überdecken, erst nach
Abnahme der vorherigen Leistungen nur
nach Anordnung durch die Bauleitung
vornehmen. Sollte dieser Hinweis nicht
beachtet werden, so kann die Bauleitung die
kostenlose Freilegung der abzunehmenden
Bauteile verlangen.
Der Auftragnehmer ist verpflichtet seinen
Leistungsbereich in Koordination mit den
anderen am Bau beteiligten Handwerkern zu
erbringen, dass ein reibungsloser,
ineinandergreifender Arbeitsablauf erfolgen
kann.

9. Baustellenordnung / Sicherheits- und
Gesundheitskoordinator
Für die Baustelle wird ein Sicherheits- und
Gesundheitskoordinator bestellt. Es gilt die
Baustellenordnung, die jedem
Baustellenbeteiligten zur Kenntnis gegeben
wird und entsprechend zu beachten ist.

10. Abfallentsorgung / Abfallwirtschaft
Die Entsorgung von Abfall und die
Beseitigung von Verunreinigungen sind
gemäß VOB/C Punkt 4.4.11 und 4.1.12
Nebenleistungen des Auftragnehmers. Wird
vom AN trotz Aufforderung diesse
Nebenleistung nicht oder nur unzureichend
erbracht, so werden die Leistungen bauseits
ausgeführt und die Kosten bei den
Verursachern in Abzug gebracht.

11. Werkstofftrennung
Vom Auftragnehmer ist das Sortieren,
Zwischenlagern und getrennte Aufladen der
Baustellenabfälle, Abbruchteile usw.
entsprechend den satzungsrechtlichen
Bestimmungen in der jeweils neuesten
Fassung der Eigenbetriebe Abfallwirtschaft
vorzunehmen und in der Kalkulation der
Einheitspreise zu berücksichtigen.
Trennung nach:
- Wertstoffen
- wiederverwertbarem Bauschutt
(aufbereitungsfähig)
- Baustellenabfällen/Bauschutt (nicht
verwertbar)
- Sonderabfällen
In die Preise sind die Kosten für den
Materialtransport zum Container, die
Stofftrennung und Transportkosten zur
Deponie inkl. Deponiekosten mit
einzurechnen.

*Hinweis*
Zusätzliche Technische Vertragsbedingungen
Zimmer-/Holzbauarbeiten

1 Grundlagen
Für die Leistungen dieses Gewerks gelten die VOB Teil
C,
insbesondere ATV DIN 18334 Zimmer-/Holzbauarbeiten, und
die Allgemein Anerkannten Regeln der Technik.

Ergänzend hierzu gelten die Regelwerke der nachstehend
genannten Herausgeber in der zum Zeitpunkt der
Ausführung
gültigen Fassung als Grundlage von Kalkulation und
Arbeitsausführung:
BDZ: Holzbau Deutschland Bund Deutscher Zimmermeister
BFS: Bundesausschuss Farbe und Sachwertschutz e. V.,
Bundesverband Farbe Gestaltung Bautenschutz,
Deutsche Bauchemie e. V.,
DGUV: Deutsche Gesetzliche Unfallversicherung e. V.,
DIN: Deutsches Institut für Normung e. V.,
Holzbau Deutschland - Institut e. V.,
Informationsverein Holz e. V.,
RAL: Deutsches Institut für Gütesicherung und
Kennzeichnung e. V.,
WTA: Wissenschaftlich-Technische Arbeitsgemeinschaft
für
Bauwerkserhaltung und Denkmalpflege e. V.

2 Vorleistung und Planung
Innerhalb von 10 Tagen nach Auftragserhalt, in jedem
Fall
jedoch rechtzeitig vor Materialdisposition und
Ausführungsbeginn, wird der AN dem AG unaufgefordert
den
Teil seiner späteren Dokumentation übergeben, aus dem
alle
bauaufsichtlichen Zulassungen, Prüfungszeugnisse,
Einbaubedingungen und technischen Eigenschaften der vom
AN zum Einbau vorgesehenen Produkte ersichtlich sind.

Der AN hat den AG auf die für die angebotenen
Leistungen
erforderlichen bauseitigen Vorleistungen rechtzeitig
vor
Ausführungsbeginn der an ihn beauftragten Leistungen
hinzuweisen.

Rechtzeitig vor Beginn der Ausführung seiner Arbeiten
hat der
AN eigenverantwortlich vorgegebene Maße und benannte
Höhen auf Übereinstimmung mit am Bau vorhandenen
Meterrissen und erforderlichenfalls die Maßgenauigkeit
des
Rohbodens durch Nivellement festzustellen. Bei
Überschreitung
der Toleranzgrenzen, insbesondere von
Winkeltoleranzen, ist
der Auftraggeber unverzüglich zu verständigen.

Soweit Toleranzen aus Vorleistungen vom AN beseitigt
werden,
erstellt der AN vor Beseitigung oder Ausgleich der
Toleranzen
ein Aufmaß über diese Leistungen. Nach
Leistungserbringung
ist die Abrechnung des Aufwands zur
Toleranzbeseitigung nicht
mehr nachvollziehbar. Daher wird der AN das
diesbezügliche
Aufmaß vom AG rechtzeitig vor Arbeitsausführung als
Grundlage seines Vergütungsanspruchs prüfen lassen.

Vor Beginn der Arbeiten ist vom AN eine Werkstatt- und
Montageplanung sowie bei Schrägdächern ein Abbundplan
zu
erstellen und dem AG rechtzeitig vor Ausführung zur
Prüfung
und Freigabe vorzulegen. Bestandteil der Werkstatt- und
Montageplanung des AN sind u. a.:
statische Nachweise und erforderliche Detailpunkte für
alle
Bauteile, Verbindungen, Befestigungsmittel, Anschluss-
und
Auflagerpunkte einschließlich Werkzeichnungen und
Prüfzeugnissen, unter Berücksichtigung der Flächen- und
Eigenlasten,
Abstimmung sämtlicher Detailpunkte unter Einbeziehung
der tangierenden Leistungen anderer Gewerke,
Nachweise statischer, brandschutz-, schallschutz-,
wärmeschutz- und sicherheitstechnischer Art,
Überprüfung der Verträglichkeit zu ggf. bereits
vorhandenen
Schutzmitteln bzw. verbleibenden Anstrichen
einschließlich
Musterflächen,
bauphysikalische Berechnungen (soweit nicht vorhanden),
wie z. B. Berechnungen zu Dampfdurchgang,
Bauteilfeuchte und Wärmedämmwerten aller von ihm
gedämmten oder mit Dampfsperren oder -bremsen zu
versehenden Einbaubereiche. Ihm nicht bekannte
Eingabewerte für die Berechnung erfragt bei
Erfordernis der
AN beim AG.

Bei der Planung von Holztreppen ist zu berücksichtigen:
Statischer Nachweis für Treppenkonstruktionen, unter
Berücksichtigung der Vermeidung von Knarzgeräuschen
aus Durchbiegung (Einstemmungen für Treppenstufen sind
zur Vermeidung von Knarzgeräuschen zu entgraten;
Befestigungsmittel für Stufen und Geländerpfosten sind
verdeckt anzubringen); Sofern in der
Leistungsbeschreibung nicht abweichend festgelegt, sind
folgende Konstruktionsprinzipien einzuhalten:
Alle Verbindungsmittel sind einzusenken und mit
Holzrundplättchen zu überdecken,
Die Antrittsstufe von Treppen soll als Kastenstufe
ausgebildet werden,
Geländerstäbe sind einzuzapfen,
Deckleisten und dauerelastische Versiegelungen zur
Abdeckung ungenauer Passungen sind nicht zulässig,
Krümmlinge sind unsichtbar mit anschließenden Bauteilen
zu verbinden,
Wandseitige Befestigungen müssen unsichtbar erfolgen,
Handläufe und Geländer verzogener Treppen sind nicht
abschnittsweise, sondern ununterbrochen und durchgängig
verzogen auszuführen.

Der AN klärt im Rahmen seiner Werkstatt- und
Montageplanung
vor Ausführungsbeginn, welche Hölzer sichtbar bleiben
sollen.
Alle sichtbar verbleibenden Hölzer sind gehobelt und
mit
gefasten Kanten vorzusehen.

3 Ausführung und Konstruktion
3.1 Allgemeine Grundlagen
Soweit vom AN bei Arbeitsausführung Schäden an
hölzernen
Bestandskonstruktionen festgestellt werden, die über
das in der
Beauftragung festgelegte Maß hinausgehen, ist der AG
unverzüglich zu verständigen. Vor Beseitigung über den
Auftrag
hinausgehender Schäden an der Substanz wird der AN ein
Aufmaß hierüber als Grundlage seines
Vergütungsanspruchs
erstellen und dem AG zur Freigabe vorlegen.

Vor Stemm-, Bohr-, Nagel- und Schraubarbeiten an
Estrichen,
geputzten Wänden und Decken oder Vorsatzschalen sind
Leitungen mit einem Suchgerät zu orten. Der AN haftet
für von
ihm verursachte Schäden auch an verdeckt liegenden
Kabeln
und Leitungen.

Soweit Trennlagen und Unterlagen als konstruktiver
Holzschutz
für vom AN einzubauende Holzteile erforderlich werden,
sind
diese vom AN einzubauen, ohne dass hierfür eine
zusätzliche
Vergütung erfolgt.

Bei sichtbar bleibenden Hölzern im Außenbereich sind
die
Kanten leicht zu brechen bzw. zu fasen.

Holzverbindungen sind stets metallischen
Verbindungsmitteln
vorzuziehen. Der Einbau metallischer Verbindungsmittel
in
Hölzern im Außenbereich darf nur in konstruktiv
unumgänglichen Ausnahmefällen erfolgen. Soweit
metallische
Verbindungsmittel ausnahmsweise zum Einsatz gelangen,
sind
diese in die Hölzer einzusenken und mit
Holzeinsatzstücken
unsichtbar zu überdecken. Ein sichtbares Verbleiben von
Nagelplatten, Balkenschuhen etc. ist allenfalls in
optisch
untergeordneten Bereichen (nicht ausgebauten Dachböden,
Ställe, etc.) zulässig.

3.2 Stoffe/Materialien/Anforderungen
3.2.1 Holzschutz
Der AN berücksichtigt die Erfordernisse des
konstruktiven und
ggf. eines chemischen Holzschutzes bei seiner
Werkstatt- und
Montageplanung. Konstruktiver Holzschutz ist dem
chemischen
stets vorzuziehen.

Soweit Ausführungsvorgaben des AG einem optimalen
konstruktiven Holzschutz widersprechen, wird der AN
dies dem
AG mit Hinweis auf die zu erwartende geringere
Dauerhaftigkeit
mitteilen.

Auf chemischen Holzschutz in Innenräumen ist
vollständig zu
verzichten. Soweit der AN unumgängliche chemische
Holzschutzmaßnahmen durchführt, übergibt er dem AG
unaufgefordert die Bescheinigungen über
den Hersteller des Holzschutzmittels,
die Aufwendungsmenge,
die Art des Holzschutzmittels,
das Überwachungszeichen,
das Datum der Einbringung,
und bringt diese an tragenden Konstruktionen an
solcher Stelle
vor Ort an, dass sie auch nach dem Einbau der Hölzer
noch
sichtbar sind.

Alle nach erfolgtem Holzschutz noch bearbeiteten oder
gerissenen Teile sind entsprechend nachzubehandeln.

Sich auf den Holzschutz beziehende europäische Normen
und
Regelwerke sollen, soweit baurechtlich zulässig, nur
nachrangig
nach den nationalen deutschen Regelwerken Anwendung
finden. Bei Widersprüchen zwischen den Regelwerken
gilt der
geringstmögliche chemische Holzschutz als vereinbart.

Alle zum Aufbringen von Holzschutzmitteln
erforderlichen
Vorleistungen sind als Nebenleistungen vom AN
vorzusehen.

3.2.2 Wärmedämmungen
Wärmedämmsysteme oder -elemente, die zusätzlich die
Funktion einer Unterspannung oder einer Unterdeckung
erfüllen, sind mit zusätzlichen systembezogenen
Maßnahmen
an alle flankierenden und durchdringenden Bauteile
anzuschließen.

Sofern nicht in der Leistungsbeschreibung abweichend
festgelegt, ist als mindeste Qualität von
Wärmedämmungen
Steinwolle mit einem Flammpunkt von > 1.000 °C
(umgangssprachlich = "graue Wolle") vorzusehen,
Glaswolle
(umgangssprachlich = "gelbe Wolle") ist nur bei
ausdrücklichem
Leistungsbeschrieb zulässig. "Mineralwolle" ist
insofern in der
Leistungsbeschreibung als Steinwolle (= "graue Wolle")
zu
verstehen.

Sind ausgebaute Dachgeschosse zu dämmen und sind keine
Detailzeichnungen vorhanden, so sind die
Abseitenwände, die
Schräge über diesen und der außenliegende Bereich der
obersten Decke sowie die Gaubenfronten im vorderen
Abschluss als Mindestumfang zu dämmen.

Soweit Zwischensparrendämmungen hinterlüftet ausgeführt
werden, sind bei der Bemessung von Lüftungsöffnungen
die
Querschnittsminderung durch Insektenschutzgitter und
die
Durchbiegung der Konstruktion zu beachten. Soweit nicht
anders in der Leistungsbeschreibung vorgegeben, sollen
Konterlatten mindestens 38 mm hoch sein.

Auf Ringbalken, Schräggurten, Firstpfetten etc. sind
Wärmedämmungen zur Vermeidungen von Wärmebrücken
einzubauen.

Dämmungen in Steildächern sind, auch bei der Verwendung
von Dämmplatten und Dämmkeilen, so einzubauen, dass das
Abgleiten verhindert wird.

Soweit ein Rieselschutz erforderlich ist, soll dieser
nach
technischer Möglichkeit als Vlies anstelle einer Folie
ausgeführt
werden.

3.2.3 Dampfbremsen und Dampfsperren
Diffusionsäquivalente Luftschichtdicke (sd-Wert) und
Begriffe:
diffusionsoffen: 0,50 m < sd,
Dampfbremse: 0,50 m < sd < 1.500 m,
Dampfsperre: sd > 1.500 m.

Dampfsperren und Dampfbremsen sind mit minimaler Anzahl
von Durchdringungen herzustellen, die Anzahl und Art
von
Befestigungsmitteln sind hierauf abzustellen. Alle
Anschlüsse
an flankierende Bauteile sind abzudichten, ggf. sind
auch die
Durchdringungen von Befestigungsmitteln einzudichten.
Soweit
Dampfsperren von Installationen, Schalterdosen, Kabeln
etc.
durchdrungen werden, sind diese nach Herstellervorgabe
wind-
und dampfdicht an die Dampfsperren anzuschließen.

Soweit nicht nur Teilbereiche, sondern gesamte
Ausbauten vom
AN mit einer Dampfsperre versehen werden, weist der AN
die
Luftdichtigkeit seiner Ausführungen durch
Blower-Door-Tests,
kostenlos für den AG, rechtzeitig vor Beginn von
Arbeiten zur
raumseitigen Bekleidung der Dampfsperren nach.

Befestigungselemente, die Flächendichtungen im
Ausnahmefall
durchdringen, sind abzudichten. Die Ausführung erfolgt
in
Abstimmung mit der örtlichen Bauleitung.

Der AN führt alle Anschlüsse an Fenster- und
Fassadenelemente aus bzw. prüft bauseitig vorhandene
Anschlüsse auf Dichtigkeit, sodass er alleinig für die
Dichtigkeit
der von ihm erstellen Leistungen verantwortlich ist.

3.2.4 Dachstühle ausgebauter Dachräume
Sparren von Dachstühlen ausgebauter Dachräume sind
ausschließlich mit kammergetrockneten Hölzern oder
Leimhölzern auszuführen. Soweit die
Durchbiegungsbemessung nicht < L/300 beträgt, weist
der AN
den AG hierauf hin und lässt sich das mögliche
Auftreten von
Rissen in Dachschrägenbekleidungen vom AG schriftlich
bestätigen.

3.2.5 Treppen
Ein statischer Nachweis für Treppenkonstruktionen
erfolgt im
Rahmen der Werkstatt- und Montageplanung durch den AN.
Hierbei sind alle Holzbauteile nicht nur in Bezug auf
statische
Erfordernisse, sondern auch gegen Knarzgeräusche aus
Durchbiegung zu bemessen. Einstemmungen für
Treppenstufen
sind zur Vermeidung von Knarzgeräuschen zu entgraten.
Befestigungsmittel für Stufen und Geländerpfosten sind
verdeckt anzubringen.

### Bereich 01 Arbeitsvorbereitung

**01.1 Arbeitsvorbereitungen**
Arbeitsvorbereitung zur Erstellung der Abbundlisten und
Werkszeichnungen auf Grundlage der Ausführungsplanung
Architektur und Statik sowie der statischen
Berechnungen, inkl.
prüffähiger Vorlage beim Prüfstatiker und Einarbeitung
evtl.
Korrekturen.
Die zeichnerischen Unterlagen des AN müssen in 2-facher
Papierform durch den AN beim Prüfstatiker zur Prüfung
vorgelegt werden.
Menge: 1,000 St

### Bereich 02 Dachkonstruktion

**02.1 Konstruktionsvollholz, nicht sichtb., Fi/Ta/Ki/Lä, S10, liefern**
Konstruktionsvollholz liefern
Nadelholz; Fichte / Tanne, nicht sichtbar
KVH-NSI
Festigkeitsklasse C24 nach DIN 1052
Holzeinbaufeuchte =15+-3%
Einschnittart herzgetrennt
Oberfläche egalisiert und gefast
Maßhaltigkeitsklasse 2 nach EN 336

Abmessungen lt. Statik
Einbauort: Dach
bxh

Firstpfetten Gruppenräume: 14/24
Firstpfetten Bistro/Bewegungsraum: 14/28
Sparren Gruppenräume: 10/24/ e=62,5
Sparren Förderräume/Garderoben: 8/24 / e=62,5
Sparren Bewegungsraum/Lager Küche: 14/32 / e=62,5
Sparren Bistro / Küche: 8/24 / e=62,5
Pfetten Traufe, = 12/24
Balkenlage Flachdach Büro Leitung: 14/18 / e=42
Menge: 31,000 m³

**02.2 Abbinden und Aufstellen KVH**
Abbinden und Aufstellen/Verlegen von Brettschichtholz,
inkl.
aller Anschlüsse, Auswechslungen, Aussparungen,
Ausklinkungen, Bohrungen usw.
Konstruktive Stahlbauteile (Dübel, Bolzen,
Verankerungen,
Verbindungsmittel etc.), soweit es Besondere
Leistungen sind,
und Lieferung gesondert.
Holzart: Fichte / Tanne / Kiefer
Dachform: Pfetten-Satteldach und Flachdach
Dachart: Pfettendach
Dachneigung:  Satteldächer Garderoben-, Gruppen- und
Förderräume DN 25° & 45°
  Satteldach Bistro / Bewegungsraum DN ca.
24,85° & 40,62°

Flachdach:  Büro Leitung inkl. Anschluss an Bestand

komplett lt. beiliegender Statik und Ausführungsplanung
Menge: 31,000 m³

**02.3 Auswechslung Dachöffnung Dachflächenfenster**
Auswechslung Dachöffnung Dachflächenfenster

siehe beiliegende Planunterlagen

komplett lt. beiliegender Statik und Ausführungsplanung

Maße ca. 1,45x,125m

Einbauort:  Schlafräume Bestand
Menge: 3,000 St

**02.4 Attikakonstruktion auf Flach- und Pultdächern, ca. d=300mm**
Attikakonstruktion einschl. Anschlüsse, Trennlagen,
Eckausbildungen und innere Beplankung.

Leistungsbestandteile

Ständerwerk
Minerallwolldämmung
dampfdichte Ebene Stöße verklebt
Aufrichten; Befestigungsmittel

Zweck: Attikakonstruktion Sattel- und Flachdachdächer
Vorleistung: Brettsperrholzdecke Flachdächer,
 Holzbalken Satteldächer
Folgeleistung: Außen: vorgehängte Holzfassade
Ständerbreite: KVH 80x240 mm; e= 62,5 cm

Beplankung Außen: 1x15 mm OSB-PLatte
Beplankung Innen: 1x60 mm Holzfaserdämmplatte
Dampfdichheit: ÓSB-Platte dampfdicht verklebt
Wärmedämmung: Minerallwolledämmung, D= 240 mm
Wärmeleitfähigkeit: 0,040W/(m*K)
Höhe: ca 0,80 m Satteldächer
 ca. 0,50 -0,90 m Flachdächer
 ca. 0,70 - 0,90 m Pultdächer

Einbauort: Attika Satteldächer, Flachdächer, Pultdächer

Aufbau Innen nach Außen:

1.60 mm Holzfaserdämmplatte
2. 240 mm Minerallwolle Dämmung/ 240 mm Holzständer
3. 15 mm OSB-Platte
Menge: 310,000 m²

**02.5 Kastenrinne Satteldach**
Kastenrinne umlaufend /Satteldach
Flächenbündiger Abschluss zur Holz- Fassade
einschließlich Befestigung an der Traufpfette bzw. an
den
Gratsparrenköpfen

einschl. aller Verbindungs- und Befestigungsmittel
inkl. Schließen der Zwischenräume
mit Holzfaserplatten.
Menge: 75,000 lfm

**02.6 Brettsperrholzdecke, 5 -lagig, Fichte/Tanne/Kiefer, 12 cm, liefern als Flachdachkonstruktion**
Brettsperrholz, mehrschichtig massiv aufgebaut,
verleimt, aus
Nadelholz mit beidseitig glatten, fugenlosen
Holzoberflächen,
liefern und einbauen inkl. aller Befestigungsmittel
gem. Statik.
Holzart: Fichte / Tanne / Kiefer
Festigkeitsklasse: C24 (Fichte)
Lagen: 5
Leimtyp: I
Nutzungsklasse: 1
Emissionsklasse: E1 (DIN 16516-2020)
Oberfläche: gehobelt und geschliffen
Dicke: 12 cm

Einbauort: Flur Gruppenräume, Erker
Menge: 230,000 m²

**02.7 Brettstapelholzdecke, Deckenaussparung**
Brettstapelholzdecke mit Deckenaussparung oder Bohrung
versehen.
Holzart: Fichte / Tanne / Kiefer
Deckendicke :12 cm
Größtes Öffnungsmaß: 65/55 cm
Größte Durchmesser: d = 10cm
Menge: 5,000 St

**02.8 Kleineisenteile**
Kleineisenpauschale für die Verankerung der
Dachkonstruktion
frei Baustelle liefern und befestigen.
Menge: 1,000 psch

**02.9 Holzfaserplatten-Dämmung, auf Dach, 1-lagig, 60 mm**
Holzfaserdämmplatte, 3 Monate regendicht, auf bauseits
vorhandener Unterkonstruktion der Dachkonstruktion.
Bei der
Verlegung die Stöße versetzt anordnen.
Unterkonstruktion: Dachschalung, Dampfbremse
Material: Holzfaserdämmplatte mit Zulassung
WLG: 040
Baustoffklasse: B2
Brandverhalten DIN EN 13501: E
Anzahl der Lagen: 1-lagig
Dämmdicke: 60 mm

Bezeichnung: WF-DAD-040-B2-60

Angeb. Fabrikat:'..........'
Menge: 765,000 m²

**02.10 Zwischensparrendämmung, MW 035, d=200 mm, 1-lagig**
Mineralwolle-Wärmedämmung als Klemmfilz zwischen den
Sparren als Volldämmung.
Dämmbahn mit 1 cm Übermaß zuschneiden, dicht stoßen
sowie
passgenau und fugenfrei einbauen. Bei mehrlagiger
Dämmung
sind die Stöße versetzt anzuordnen.
Anwendungstyp: Zwischensparrendämmung
Dämmstoff: Mineralwolle
Wärmeleitfähigkeit (Bemessungswert): 0,035 W/(mK)
Brandverhalten (DIN EN 13501-1): A1
Anzahl der Lagen: 1-lagig
Dicke Dämmstoff: 200 mm

Angeb. Fabrikat:'..........'
Menge: 230,000 m²

**02.11 Zwischensparrendämmung wie vor, jedoch 240mm**
Mineralwolle-Wärmedämmung als Klemmfilz zwischen den
Sparren als Volldämmung wie vor, jedoch 240mm
Menge: 515,000 m²

**02.12 OSB Platten, 20mm als Dampfsperre**
Pultdächer Bestand, Satteldächer Neubau, Flachdach Büro
Leitung
OSB Platten d = 20mm
DIN EN 13986, Plattentyp OSB / 4 EN 300,
Dicke= 20mm

Untergrund Holz, Befestigung mit Nägeln oder Schrauben
auf v.g. Holzpfetten, mit Klebeband luftdicht verklebt;
liefern und befestigen in fertiger Arbeit, Ausführung
als Scheibe inkl. Herstellen aller luftdichten
Randanschlüsse
(luftdichter Anschluss der Dachfenster in gesonderter
Position)
Menge: 765,000 m²

**02.13 Zulage dampfdichten Randanschlüsse an Wände und Stützen**
Menge: 230,000 m

### Bereich 03 Holzfertigteilbauweise

*Hinweis*

**03.1 Außenwände Holztafelbauweise, ca. d=315 mm**
Tragende Außenwände in Holztafelbauweise einschl.
Anschlüsse, Trennlagen, Eckausbildungen und innere
Beplankung.

Leistungsbestandteile

Ständerwerk einschl. Schwellen und Rähm
Minerallwolledämmung
dampfdichte Ebene Stöße verklebt
Aufrichten; Befestigungsmittel

Zweck: Wärmedämmebene
 Außenwand
Vorleistung: Betonsohlplatte, bzw.-decke,
Brettsperrholzdecke
Folgeleistung: Außen: vorgehängte Holzfassade
 Innen: Installationsebene gem. unterer Position
Ständerbreite: KVH 80x240 mm; e= 62,5 cm, gem.
Statik und Ausführungsplanung

Beplankung Außen: 60 mm Holzfaserdämmplatte
Beplankung Innen: 1x 15 mm 3-Schicht-platte, Fichte
Dampfdichheit: Dampfsperrfolie
Wärmedämmung: Minerallwolledämmung, D= 240 mm
Wärmeleitfähigkeit: 0,035 W/(m*K)
Höhe: ca 3,15 m, Giebel ca. 6,45 m

Einbauort: Erdgeschoss

Aufbau:

1.60 mm Holzfaserdämmplatte
2. 240 mm MinerallwolleDämmung/ 240 Holzständer
3. Dampfsperrfolie
4. 1x 15 mm 3-Schicht-platte, Fichte, Nut- und Feder
Menge: 370,000 m2

**03.3 Installationsebene Außenwände, 75mm**
Installationsebene an Außenwänden 75mm

- Rahmenhölzer 40x60 mm
- Minerallwolle WLG 040, 60mm
- 1x15 mm sichtbare 3-Schicht-Platte, Fichte, Nut- und
Feder
Menge: 300,000 m2

**03.4 Installationsebene Außenwände, 135 mm**
Installationsebene an Außenwänden 135mm

- Rahmenhölzer 40x120 mm
- Minerallwolle WLG0040, 120mm
- 1x15 mm sichtbare 3-Schicht-Platte, Fichte, Nut- und
Feder
Menge: 10,000 m²

**03.5 Schallschutz Installationsebene Innenwände, 75 mm**
Schallschutz-Installationsebene an Innenwänden 75 mm

- Rahmenhölzer 40x60 mm
- Minerallwolle, 60 mm
- 1x15 mm sichtbare 3-Schicht-Platte, Fichte, Nut- und
Feder
Menge: 375,000 m²

**03.6 Leerrohrdurchführung, DN 25**
Leerrohrdurchführung DN 25, inkl. Andichten.
Elementdicke: bis 30 cm
Menge: 50,000 St

**03.7 Unterzug aus NH, Fichte, C24c, 240/180 mm**
Pos. laut Statik
Holzunterzug
Auflager laut Statik
NH C24
b/h=24/18

Einbauort: Erdgeschoss
Menge: 1,000 m3

**03.8 Unterzug aus NH, Fichte, C24c, 240/160 mm**
Pos. laut Statik
Holzunterzug
Auflager laut Statik
NH C24
b/h=24/16

Einbauort: Erdgeschoss
Menge: 1,500 m3

**03.9 Unterzug aus NH, Fichte, C24c, 240/120 mm**
Pos. laut Statik
Holzunterzug
Auflager laut Statik
NH C24
b/h=24/12

Einbauort: Erdgeschoss
Menge: 1,500 m3

**03.10 Unterzug aus NH, Fichte, C24c, 160/280 mm**
Pos. laut Statik
Holzunterzug
Auflager laut Statik
NH C24
b/h=16/28

Einbauort: Erdgeschoss
Menge: 1,000 m3

**03.11 Unterzug aus NH, Fichte, C24c, 160/180 mm**
Pos. laut Statik
Holzunterzug
Auflager laut Statik
NH C24
b/h=16/18

Einbauort: Erdgeschoss
Menge: 0,500 m3

**03.12 Unterzug aus NH, Fichte, C24c, 160/120 mm**
Pos. laut Statik
Holzunterzug
Auflager laut Statik
NH C24
b/h=16/12

Einbauort: Erdgeschoss
Menge: 0,500 m3

**03.13 Brettsperrholzwand, 5-schichtig, Fichte/Tanne/Kiefer, 10 cm**
Brettsperrholzwand, mehrschichtig massiv aufgebaut, aus
Nadelholz, mit beidseitig glatten, fugenlosen
Holzoberflächen,
abbinden und aufstellen.
Holzart: Fichte / Tanne / Kiefer
Festigkeitsklasse: C24 (Fichte)
Emissionsklasse: E1 (DIN 16516-2020)
Lagen: 5
Leimtyp: I
Nutzungsklasse: 1-Trockenbereich
Oberfläche: gehobelt und geschliffen
Dicke: 10 cm
Befestigung: 6 Winkelverbinder, 4,0 x 60 mm

Angeb. Fabrikat :'....'
Menge: 110,000 m²

**03.14 Brettsperrholzwand, 5-schichtig, Fichte/Tanne/Kiefer, 12 cm**
Brettsperrholzwand, mehrschichtig massiv aufgebaut, aus
Nadelholz, mit beidseitig glatten, fugenlosen
Holzoberflächen,
abbinden und aufstellen.
Holzart: Fichte / Tanne / Kiefer
Festigkeitsklasse: C24 (Fichte)
Emissionsklasse: E1 (DIN 16516-2020)
Lagen: 5
Leimtyp: I
Nutzungsklasse: 1-Trockenbereich
Oberfläche: gehobelt und geschliffen
Dicke: 12 cm
Befestigung: 6 Winkelverbinder, 4,0 x 60 mm
Angeb. Fabrikat :'....'
Menge: 30,000 m²

**03.15 Brettsperrholzwand, 5-schichtig, Fichte/Tanne/Kiefer, 14 cm**
Brettsperrholzwand, mehrschichtig massiv aufgebaut, aus
Nadelholz, mit beidseitig glatten, fugenlosen
Holzoberflächen,
abbinden und aufstellen.
Holzart: Fichte / Tanne / Kiefer
Festigkeitsklasse: C24 (Fichte)
Emissionsklasse: E1 (DIN 16516-2020)
Lagen: 5
Leimtyp: I
Nutzungsklasse: 1-Trockenbereich
Oberfläche: gehobelt und geschliffen
Dicke: 14 cm
Befestigung: 6 Winkelverbinder, 4,0 x 60 mm
Angeb. Fabrikat :'....'
Menge: 535,000 m²

**03.16 Zulage Öffnung für Innentüren**
Türöffnung in Holzmassivwänden

Rohbaumaß = 126 cm x 213,5 cm
Rohbaumaß = 101 cm x 213,5 cm

Wanddicke: 10-14 cm

gem. Ausführungsplanung
Menge: 12,000 St

**03.17 Brettstapelwand, Wandaussparung**
Brettstapelwand mit Wandaussparung oder Bohrung
versehen.
Holzart: Fichte / Tanne / Kiefer
Wanddicke :14 cm
Größtes Öffnungsmaß: 50/14 cm

41/14 cm
20/14 cm
14/10 cm
22/14 cm

gem. Ausführungs- und Durchbruchsplanung
Menge: 23,000 St

**03.18 Holzstütze 100/140 mm**
Holzstützen

NH C24, 100 x 140 mm

nach Angaben des Tragwerksplaners einschl. aller
Anschlüsse,
Bohrungen, Verbindungsmittel etc. liefern und einbauen

Stützenhöhe: ca. 2,985 m

Einbauort: Vordach Neubau
Menge: 31,800 lfm

**03.19 Holzstütze 100/240 mm**
Holzstützen

NH C24, 100 x 235mm

nach Angaben des Tragwerksplaners einschl. aller
Anschlüsse,
Bohrungen, Verbindungsmittel etc. liefern und einbauen

Stützenhöhe: ca. 2,985 m

Einbauort: Erdgeschoss, Flur Neubau
Menge: 230,000 lfm

**03.20 Holzstütze 100/260 mm**
Holzstützen

NH C24, 100 x 260 mm

nach Angaben des Tragwerksplaners einschl. aller
Anschlüsse,
Bohrungen, Verbindungsmittel etc. liefern und einbauen

Stützenhöhe: ca. 2,985 m

Einbauort: Erdgeschoss, Flur Neubau
Menge: 3,500 lfm

**03.21 Holzstütze 160/240 mm**
Holzstützen

NH C24, 160 x 240 mm

nach Angaben des Tragwerksplaners einschl. aller
Anschlüsse,
Bohrungen, Verbindungsmittel etc. liefern und einbauen

Stützenhöhe: ca. 2,725 m

Einbauort: Erdgeschoss, Flur Neubau
Menge: 3,500 lfm

### Bereich 04 Stahlbauarbeiten
*** Grundausführung ZZV 001.0

**04.1 Stahlträger, HEB 120, 5430 mm**
Stahlträger aus Profilstahl, grundiert, einschl.
Lochung.
Bauteil: Stahlträger
Einbauort: Erdgeschoss, Büro Leitung
Einbauhöhe: bis 10 m
Auflager: Kalksandsteinmauerwerk

gem. Statik und Ausführungsplanung liefern und einbauen

Kurzname Stahl: S235
Werkstoff-Nummer: 1.0038
Ausführungsklasse: EXC2
Oberfläche: grundiert
Profil: HEB 120
Trägerlänge: 5430 mm
Menge: 1,000 St

**04.2 Stahlträger, HEB 140,1410 mm**
Stahlträger aus Profilstahl, grundiert, einschl.
Lochung.
Bauteil: Stahlträger
Einbauort: Erdgeschoss
Einbauhöhe: bis 10 m
Auflager: Kalksandsteinmauerwerk

gem. Statik und Ausführungsplanung liefern und einbauen

Kurzname Stahl: S235
Werkstoff-Nummer: 1.0038
Ausführungsklasse: EXC2
Oberfläche: grundiert
Profil: HEB 140
Trägerlänge: 1410 mm
Menge: 6,000 St

**04.3 Stahlträger, HEB 140,1660 mm**
Stahlträger aus Profilstahl, grundiert, einschl.
Lochung.
Bauteil: Stahlträger
Einbauort: Erdgeschoss, Personal
Einbauhöhe: bis 10 m
Auflager: Kalksandsteinmauerwerk

gem. Statik und Ausführungsplanung liefern und einbauen

Kurzname Stahl: S235
Werkstoff-Nummer: 1.0038
Ausführungsklasse: EXC2
Oberfläche: grundiert
Profil: HEB 140
Trägerlänge: 1660 mm
Menge: 1,000 St

**04.4 Stahlträger, HEB 140, 2035 mm**
Stahlträger aus Profilstahl, grundiert, einschl.
Lochung.
Bauteil: Stahlträger
Einbauort: Erdgeschoss Garderobe Krippe, Krippe 1 + 2
Einbauhöhe: bis 10 m
Auflager: Kalksandsteinmauerwerk

gem. Statik und Ausführungsplanung liefern und einbauen

Kurzname Stahl: S235
Werkstoff-Nummer: 1.0038
Ausführungsklasse: EXC2
Oberfläche: grundiert
Profil: HEB 140
Trägerlänge: 2035 mm
Menge: 3,000 St

**04.5 Stahlträger, HEB 140, 2694 mm**
Stahlträger aus Profilstahl, grundiert, einschl.
Lochung.
Bauteil: Stahlträger
Einbauort: Erdgeschoss, WC-Wickeln /Lern-WC
Einbauhöhe: bis 10 m
Auflager: Kalksandsteinmauerwerk

gem. Statik und Ausführungsplanung liefern und einbauen

Kurzname Stahl: S235
Werkstoff-Nummer: 1.0038
Ausführungsklasse: EXC2
Oberfläche: grundiert
Profil: HEB 140
Trägerlänge: 2694 mm
Menge: 1,000 St

**04.6 Stahlträger, HEB 160, 4028 mm**
Stahlträger aus Profilstahl, grundiert, einschl.
Lochung.
Bauteil: Stahlträger
Einbauort: Kellergeschoss, Pellet Lager
Einbauhöhe: bis 10 m
Auflager: Stahlbetonwand

gem. Statik und Ausführungsplanung liefern und einbauen

Kurzname Stahl: S235
Werkstoff-Nummer: 1.0038
Ausführungsklasse: EXC2
Oberfläche: grundiert
Profil: HEB 160
Trägerlänge: 4028 mm
Menge: 1,000 St

**04.7 Stahlträger, HEB 160, 4250 mm**
Stahlträger aus Profilstahl, grundiert, einschl.
Lochung.
Bauteil: Stahlträger
Einbauort: Kellergeschoss, Pellet Lager
Einbauhöhe: bis 10 m
Auflager: Stahlbetonwand

gem. Statik und Ausführungsplanung liefern und einbauen

Kurzname Stahl: S235
Werkstoff-Nummer: 1.0038
Ausführungsklasse: EXC2
Oberfläche: grundiert
Profil: HEB 160
Trägerlänge: 4250 mm
Menge: 1,000 St

**04.8 Stahlträger, HEB 180, 3301 mm**
Stahlträger aus Profilstahl, grundiert, einschl.
Lochung.
Bauteil: Stahlträger
Einbauort: Kellergeschoss, Pellet Lager
Einbauhöhe: bis 10 m
Auflager: Stahlbetonwand

gem. Statik und Ausführungsplanung liefern und einbauen

Kurzname Stahl: S235
Werkstoff-Nummer: 1.0038
Ausführungsklasse: EXC2
Oberfläche: grundiert
Profil: HEB 180
Trägerlänge: 3301 mm
Menge: 1,000 St

**04.9 Stahlträger, HEB 200, 5422 mm**
Stahlträger aus Profilstahl, grundiert, einschl.
Lochung.
Bauteil: Stahlträger
Einbauort: Erdgeschoss, Krippe 2
Einbauhöhe: bis 10 m
Auflager: Kalksandsteinmauerwerk, Stahlstütze

gem. Statik und Ausführungsplanung liefern und einbauen

Kurzname Stahl: S235
Werkstoff-Nummer: 1.0038
Ausführungsklasse: EXC2
Oberfläche: grundiert
Profil: HEB 200
Trägerlänge: 5422 mm
Menge: 1,000 St

**04.10 Stahlträger, HEB 200, 5777 mm**
Stahlträger aus Profilstahl, grundiert, einschl.
Lochung.
Bauteil: Stahlträger
Einbauort: Erdgeschoss, Krippe 1
Einbauhöhe: bis 10 m
Auflager: Kalksandsteinmauerwerk, Stahlstütze

gem. Statik und Ausführungsplanung liefern und einbauen

Kurzname Stahl: S235
Werkstoff-Nummer: 1.0038
Ausführungsklasse: EXC2
Oberfläche: grundiert
Profil: HEB 200
Trägerlänge: 5777 mm
Menge: 1,000 St

**04.11 Stahlträger, HEB 200, 5955 mm**
Stahlträger aus Profilstahl, grundiert, einschl.
Lochung.
Bauteil: Stahlträger
Einbauort: Erdgeschoss, Flur, Abstellraum Kita & Kirche
Einbauhöhe: bis 10 m
Auflager: Kalksandsteinmauerwerk, Stahlstütze

gem. Statik und Ausführungsplanung liefern und einbauen

Kurzname Stahl: S235
Werkstoff-Nummer: 1.0038
Ausführungsklasse: EXC2
Oberfläche: grundiert
Profil: HEB 200
Trägerlänge: 5955 mm
Angeb. Fabrikat:'..........'
Menge: 1,000 St

**04.12 Stahlträger, HEB 240, 4250 mm**
Stahlträger aus Profilstahl, grundiert, einschl.
Lochung.
Bauteil: Stahlträger
Einbauort: Kellergeschoss, Pellet Lager
Einbauhöhe: bis 10 m
Auflager: Stahlbetonwand

gem. Statik und Ausführungsplanung liefern und einbauen

Kurzname Stahl: S235
Werkstoff-Nummer: 1.0038
Ausführungsklasse: EXC2
Oberfläche: grundiert
Profil: HEB 240
Trägerlänge: 4250 mm
Menge: 1,000 St

**04.13 Mauerwerk schneiden, Sturzauflager, Tiefe bis 24 cm**
Mauerwerkschnitt in Wänden aus Kalksandstein, für die
Herstellung von Wandöffnungen. Herstellen der
Auflagertasche
für einen Türsturz (in gesonderter Position). Bauschutt
entsorgen. Oberfläche für nachträglichen Putzauftrag.
Sägeverfahren: erschütterungsarm, ohne
Wasserfreisetzung
Überschnitt: unzulässig
Bauteil: Innenwand einschalig
Baustoff: Kalksandstein
Oberfläche/Beschichtung: zweiseitig verputzt/verfliest
Wanddicke/Schnitttiefe: bis 24 cm
Menge: 6,000 m

**04.14 Stahlbeton schneiden, Sturzauflager, Tiefe bis 24 cm**
Betonschnitt in Wänden aus Stahlbeton, für die
Herstellung von
Wandöffnungen. Herstellen der Auflagertasche für einen
Sturz
(in gesonderter Position). Bauschutt entsorgen.
Oberfläche für
nachträglichen Putzauftrag.
Sägeverfahren: erschütterungsarm, ohne
Wasserfreisetzung
Überschnitt: unzulässig
Bauteil: Außenwand/Innenwand einschalig
Baustoff: Stahlbeton
Oberfläche/Beschichtung: zweiseitig verputzt/verfliest
Wanddicke/Schnitttiefe: bis 24 cm
Menge: 0,360 m

**04.15 Stahlstütze, Rechteckprofil, 100/100/4 mm, h=2800 mm**
Stütze aus Rechteckrohr
Bauteil: Stahlstütze S235
Form Profil: Rechteckprofil
Abmessung Hohlprofil: 100/100/4 mm
Oberfläche: grundiert
Höhe: 2800 mm
Zusätzliche Angabe: mit Fuß- und Kopfplatte
(120/200/15 mm)
Befestigungsmittel: verschraubt mit min. 4 Bolzen
Menge: 3,000 St

**04.16 Stahlstütze, Rechteckprofil, 70/70/4 mm, h=2380 mm**
Stütze aus Rechteckrohr
Bauteil: Stahlstütze S235
Form Profil: Rechteckprofil
Abmessung Hohlprofil: 70/70/4 mm
Oberfläche: grundiert
Höhe: 2380 mm
Zusätzliche Angabe: mit Fuß- und Kopfplatte
(150/150/15 mm)
Befestigungsmittel: verschraubt mit min. 4 Bolzen
Menge: 6,000 St

### Bereich 05 Dachkonstruktion Kirchengemeinde
*** Grundausführung ZZV 002.0

**05.1 Konstruktionsvollholz, nicht sichtb., Fi/Ta/Ki/Lä, S10, liefern**
Konstruktionsvollholz liefern
Nadelholz; Fichte / Tanne, nicht sichtbar
KVH-NSI
Festigkeitsklasse C24 nach DIN 1052
Holzeinbaufeuchte =15+-3%
Einschnittart herzgetrennt
Oberfläche egalisiert und gefast
Maßhaltigkeitsklasse 2 nach EN 336

Abmessungen lt. Statik
Einbauort: Flachdach Windfang Kirche
bxh

Falchdach Windfang Kirche 10/28 e= 62,5

gem. Ausführungs- udn Detailplanung
Menge: 3,500 m³

**05.2 Abbinden und Aufstellen KVH**
Abbinden, Aufstellen, Verlegen und Befestigen des
KVH-NSI
der vorbeschriebenen Positionen als Pfetten-Satteldach
und
Flachdach
Satteldächer Garderoben-, Gruppen- und Förderräume DN
25°
& 45°
Satteldach Bistro / Bewegungsraum DN ca. 24,85° &
40,62°

inkl. Kleineisenteile lt. statischer Erfordernis
wie Schwerlastdübel, Schlaudern, Bolzen, Anker,
Windrispenband, Nägel, HVV-Verbinder usw. soweit nicht
gesondert beschrieben.

komplett lt. beiliegender Statik
Menge: 3,500 m³

**05.3 Attikakonstruktion, ca. d=300mm**
Attikakonstruktion einschl. Anschlüsse, Trennlagen,
Eckausbildungen und innere Beplankung.

Leistungsbestandteile

Ständerwerk
Minerallwolldämmung
dampfdichte Ebene Stöße verklebt
Aufrichten; Befestigungsmittel

Zweck: Attikakonstruktion Sattel- und Flachdachdächer
Vorleistung: Brettsperrholzdecke Flachdächer,
 Holzbalken Satteldächer
Folgeleistung: Außen: vorgehängte Holzfassade
Ständerbreite: KVH 60x240 mm; e= 62,5 cm

Beplankung Außen: 1x15 mm OSB-PLatte
Beplankung Innen: 1x60 mm Holzfaserdämmplatte
Dampfdichheit: ÓSB-Platte dampfdicht verklebt
Wärmedämmung: Minerallwolledämmung, D= 240 mm
Wärmeleitfähigkeit: 0,040W/(m*K)

Höhe: ca. 0,50 -0,90 m Flachdächer

Einbauort: Attika Flachdach Windfang

Aufbau Innen nach Außen:

1.60 mm Holzfaserdämmplatte
2. 240 mm Minerallwolle Dämmung/ 240 mm Holzständer
3. 15 mm OSB-Platte
Menge: 7,000 m²

**05.4 OSB Platten, 20mm als Dampfsperre**
Flachdach Windfand Kirche
OSB Platten d = 20mm
DIN EN 13986, Plattentyp OSB / 4 EN 300,
Dicke= 20mm

Untergrund Holz, Befestigung mit Nägeln oder Schrauben
auf v.g. Holzpfetten, mit Klebeband luftdicht verklebt;
liefern und befestigen in fertiger Arbeit, Ausführung
als Scheibe inkl. Herstellen aller luftdichten
Randanschlüsse
(luftdichter Anschluss der Dachfenster in gesonderter
Position)
Menge: 55,000 m²

**05.5 Mineralwolle-Dämmung, zwischen Sparren, 1-lagig, 240 mm**
Mineralwolle-Wärmedämmung als Klemmfilz zwischen den
Sparren als Volldämmung.
Dämmbahn mit 1 cm Übermaß zuschneiden, dicht stoßen
sowie
passgenau und fugenfrei einbauen. Bei mehrlagiger
Dämmung
sind die Stöße versetzt anzuordnen.
Material: Faserdämmstoff
WLG: 035
Baustoffklasse: A1 (DIN 4102-1)
Brandverhalten: A1 (DIN EN 13501-1)
Anzahl der Lagen: 1-lagig
Dämmdicke: 240 mm
Bezeichnung: MW-DZ-035-A1-240
Angeb. Fabrikat:'..........'
Menge: 55,000 m²

### Bereich 06 Holzfertigteilbauweise Kirchengemeinde
*** Grundausführung ZZV 003.0

*Hinweis*

**06.1 Außenwände Holztafelbauweise, ca. d=315mm**
Tragende Außenwände in Holztafelbauweise einschl.
Anschlüsse, Trennlagen, Eckausbildungen und innere
Beplankung.

Leistungsbestandteile

Ständerwerk einschl. Schwellen und Rähm
Minerallwolledämmung
dampfdichte Ebene Stöße verklebt
Aufrichten; Befestigungsmittel

Zweck: Wärmedämmebene
 Außenwand
Vorleistung: Betonsohlplatte, bzw.-decke,
Brettsperrholzdecke
Folgeleistung: Außen: vorgehängte Holzfassade
Ständerbreite: KVH 80x240 mm; e= 62,5 cm

Beplankung Außen: 60 mm Holzfaserdämmplatte
Beplankung Innen: 1x 15 mm 3-Schicht-Platte, Fichte,
Nut- und Feder
Dampfdichheit: Dampfsperrfolie
Wärmedämmung: Minerallwolledämmung, D= 240 mm
Wärmeleitfähigkeit: 0,035 W/(m*K)
Höhe: oberhalb der Pfosten-Riegel-Konstruktion ca 1,00
m

Einbauort: Erdgeschoss, Windfang Kirche

Aufbau:

1.60 mm Holzfaserdämmplatte
2. 240 mm MinerallwolleDämmung/ 240 Holzständer
3. Dampfsperrfolie
4. 1x 15 mm 3-Schicht-Platte, Fichte, Nut- und Feder
Menge: 20,000 m2

**06.2 Unterzug aus NH, Fichte, C24c, 240/180 mm**
Pos. laut Statik
Holzunterzug
Auflager laut Statik
NH C24
b/h=24/18

Einbauort: Erdgeschoss
Menge: 1,000 m3

**06.3 Leerrohrdurchführung, DN 25**
Leerrohrdurchführung DN 25, inkl. Andichten.
Elementdicke: bis 30 cm
Menge: 10,000 St

**06.4 Holzstütze 100/240 mm**
Holzstützen

NH C24, 100 x 240mm

nach Angaben des Tragwerksplaners einschl. aller
Anschlüsse,
Bohrungen, Verbindungsmittel etc.

Stützenhöhe: ca. 2,985 m

Einbauort: Erdgeschoss, Flur Neubau
Menge: 32,000 lfm

### Bereich 07 Stahlbauarbeiten Kirchengemeinde
*** Grundausführung ZZV 004.0

*Hinweis*

**07.1 Stahlträger, HEB 140, 2985 mm**
Stahlträger aus Profilstahl, grundiert, einschl.
Lochung.
Bauteil: Stahlträger
Einbauort: Erdgeschoss, Flur Kirche
Einbauhöhe: bis 10 m
Auflager: Kalksandsteinmauerwerk

gem. Statik und Ausführungsplanung liefern und einbauen

Kurzname Stahl: S235
Werkstoff-Nummer: 1.0038
Ausführungsklasse: EXC2
Oberfläche: grundiert
Profil: HEB 140
Trägerlänge: 2985 mm
Menge: 1,000 St

*Hinweis*

**07.2 Stahlstütze, Rechteckprofil, 100/100/4 mm, h=2925 mm**
Stütze aus Rechteckrohr
Bauteil: Stahlstütze S235
Form Profil: Rechteckprofil
Abmessung Hohlprofil: 100/100/4 mm
Oberfläche: grundiert
Höhe: 2925 mm
Zusätzliche Angabe: mit Fuß- und Kopfplatte
(120/200/15 mm)
Einbauort: Abstellraum Kirche
Befestigungsmittel: verschraubt mit min. 4 Bolzen
Menge: 1,000 St

### Bereich 08 Nebengebäude Müll- und Geräteschuppen

**08.1 Außenwände Geräte- und Müllschuppen, Holztafelbauweise ungedämmt, ca. d=140 mm**
Tragende Außenwände in Holzrahmenbau

Leistungsbestandteile

Ständerwerk einschl. Schwellen und Rähm
Aufrichten; Befestigungsmittel

Zweck: Außenwand
Vorleistung: Betonsohlplatte
Folgeleistung: Außen: vorgehängte Holzfassade
Ständerbreite: KVH 60x120 mm; e= 62,5 cm

Beplankung Außen: 1x 20 mm OSB-Platte
Beplankung Innen: offen, Ständer sichtbar, ungedämmt
Höhe: ca. 2,80 m

Einbauort: Müll- und Geräteschuppen

Aufbau:

1. 120 mm Holzständer
3. 1x 15 mm OSB-Platte
Menge: 110,000 m2

**08.2 Attikakonstruktion Geräte- und Müllschuppen, ca. d=140mm**
Attikakonstruktion auf Flachdach  einschl. Anschlüsse,
Trennlagen, Eckausbildungen und innere Beplankung.

Leistungsbestandteile

Ständerwerk
Aufrichten; Befestigungsmittel

Zweck: Flachdach Nebengebäude
Vorleistung: Balkendecke Flachdach
Folgeleistung: Außen: vorgehängte Holzfassade
Ständerbreite: KVH 60x120 mm; e= 62,5 cm

Beplankung Außen:
Beplankung Innen: 1x 15 mm OSB-Platte
Höhe: ca.

Einbauort: Attika Nebengebäude Geräteraum

Aufbau:

1. 120 mm Holzständer
2 .15 mm OSB-Platte
Menge: 10,000 m²

**08.3 Brettsperrholzdecke, 5 -lagig, Fichte/Tanne/Kiefer, 12 cm, liefern als Flachdachkonstruktion**
Brettsperrholz, mehrschichtig massiv aufgebaut,
verleimt, aus
Nadelholz mit beidseitig glatten, fugenlosen
Holzoberflächen,
liefern.
Holzart: Fichte / Tanne / Kiefer
Festigkeitsklasse: C24 (Fichte)
Lagen: 5
Leimtyp: I
Nutzungsklasse: 1
Emissionsklasse: E1 (DIN 16516-2020)
Oberfläche: gehobelt und geschliffen
Dicke: 12 cm

Einbauort: Flur Gruppenräume, Erker
Menge: 40,000 m²

**08.4 Brettstapelholzdecke, Deckenaussparung**
Brettstapelholzdecke mit Deckenaussparung oder Bohrung
versehen.
Holzart: Fichte / Tanne / Kiefer
Deckendicke :12 cm
Größtes Öffnungsmaß: 65/55 cm
Größte Durchmesser: d = 10cm
Menge: 3,000 St

**08.5 Kleineisenteile**
Kleineisenpauschale für die Verankerung der
Dachkonstruktion
frei Baustelle liefern und befestigen.
Menge: 1,000 psch

### Bereich 09 sonstige Arbeiten und Stundenlohnarbeiten

*Hinweis*
Stundenlohnarbeiten für Sanierungsarbeiten Decken/ Dach
konstruktion Bestandgebäude und / sind nur auf
ausdrückliche
Aufforderung durch die Bauleitung auszuführen und
täglich zu rapportieren. Erforderliche
Stundenlohnarbeiten sind vor Ausführung mit der
Bauleitung abzusprechen.
einschließlich aller Zuschläge

**09.1 Stundensatz: Fachwerker**
Stundensatz für Leistungen, welche nicht in den
Positionen
erfasst sind und nur auf ausdrückliche Anweisung der
Bauleitung gegen Nachweis zur Ausführung kommen.

Fachwerker
Menge: 10,000 h

**09.2 Stundensatz: Bauhelfer**
Stundensatz für Leistungen, welche nicht in den
Positionen
erfasst sind und nur auf ausdrückliche Anweisung der
Bauleitung gegen Nachweis zur Ausführung kommen.

Bauhelfer
Menge: 10,000 h

**09.3 Luftdichtheitsprüfung, bis 1000 m³**
Luftdichtheitsprüfung für Gebäude bzw. Bauteile mit
Prüfprotokoll.
Umbauter Raum :'....'
Prüfgegenstand :'....'
Menge: 3,000 St

**09.4 Nebelgenerator, Lecksuche**
Nebelgenerator zur Lecksuche.
Menge: 3,000 St

USt %: 19,00
